# Außenanlagen / GaLaBau
Angebotsaufforderung (GAEB DA XML 3.2, DA83)
Projekt: byndl-MUSTER-EFH
Währung: EUR
Erstellt mit: byndl, byndl Bauplattform (byndl.de), 16.10.2026

## AUSS Leistungsverzeichnis Außenanlagen / GaLaBau
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, insbesondere ATV DIN 18320 (Landschaftsbauarbeiten), ATV DIN 18300 (Erdarbeiten) für Sockel- und Leitungsgraben und ATV DIN 18318 (Pflasterdecken und Plattenbeläge, Einfassungen) für Zuweg, Terrasse und Einfassungen. Maßgebend sind außerdem die ZTV-Wegebau und die einschlägigen FLL-Richtlinien, DIN EN 1338 (Pflastersteine aus Beton), DIN EN 1340 (Bordsteine aus Beton) und DIN EN 1433 (Entwässerungsrinnen). Vertragsgrundlage ist der byndl-Werkvertrag zum Pauschalfestpreis in Anlehnung an die VOB/B.
MATERIAL/SYSTEM: Zuweg aus Betonsteinpflaster nach DIN EN 1338, Dicke 6 cm, Rechteckformat, Farbe nach Wahl des Auftraggebers aus dem Standardsortiment, in Splittbett 2/5 mm. Terrassenbelag aus Feinsteinzeug-Terrassenplatten 2 cm, frostbeständig, Rutschhemmung R11, vom Plattenhersteller für die Verlegung auf Stelzlagern freigegeben, auf höhenverstellbaren Kunststoff-Stelzlagern mit Fugenkreuz und Schutzpad. Kiesstreifen aus gewaschenem Rundkies 16/32 auf Trennvlies, Einfassungen aus Beton-Bordsteinen nach DIN EN 1340 in Beton C20/25 mit Rückenstütze. Entwässerungsrinne vor der Hebe-Schiebe-Tür als Edelstahl-Kastenrinne für Stelzlagerbeläge, Klasse A 15 nach DIN EN 1433.
UNTERGRUND/BESTAND: Das Grundstück ist eben. Die Terrasse besteht aus einer vorhandenen, tragfähigen Betonplatte von 24 m² mit Gefälle vom Haus weg, belegt mit alten Waschbetonplatten; die Betonplatte bleibt. Der Zuweg zur Haustür (18 m²) ist mit Altpflaster auf vorhandenem Unterbau befestigt, dessen Zustand erst nach der Aufnahme beurteilt werden kann. Im Sockelbereich wird gewachsener bzw. aufgefüllter Boden angenommen, für die Entsorgung unbelastet (Z 0 bis Z 1.1); in Gebäudenähe sind Hausanschlüsse, Grundleitungen und Lichtschächte zu beachten. Tragfähigkeit und Gefälle der Betonplatte sowie die Eignung des Zuweg-Unterbaus sind nach dem Ortstermin mit dem verbindlichen Angebot zu bestätigen.
SCHNITTSTELLEN: Sockeldämmung, Sockelabdichtung und Schutzlage erstellt zwischen Freilegen und Verfüllen das Gewerk Fassadenbau; Verfüllt wird erst nach dessen Freigabe. Das Fassadengerüst des Gewerks Gerüstbau steht während des Freilegens; Gerüstfußpunkte dürfen nicht unterhöhlt werden. Fundament der Wärmepumpe und Kernbohrungen erstellt das Gewerk Rohbau, die Leitungen im Graben verlegen die Gewerke Heizungsinstallation und Elektroinstallation. Die Hebe-Schiebe-Tür mit schwellenarmer Bodenschwelle liefert das Gewerk Fenster und Türen, den Schwellenanschluss das Gewerk Fassadenbau; die Belagshöhe der Terrasse ist darauf abzustimmen. Fallrohre mit Standrohren erstellt das Gewerk Dachdeckerarbeiten; der Kiesstreifen wird an die Standrohre angearbeitet. Der Vorgarten bleibt unverändert.
MENGEN/AUFMASS: Das vorläufige Angebot erfolgt auf Basis der in diesem LV angegebenen Mengen; eine Mengenprüfung durch den Bieter ist vor vorläufiger Beauftragung nicht möglich und wird nicht vorausgesetzt. Nach vorläufiger Beauftragung sind Mengen und örtliche Gegebenheiten im Ortstermin bzw. anhand von Plänen und Unterlagen zu verifizieren; mit Abgabe des verbindlichen Angebots gelten die Mengen als vom Bieter geprüft. Erdmengen sind als feste Masse angegeben. Vergütet wird ein Pauschalfestpreis auf Grundlage des verbindlichen Angebots, ein Abrechnungsaufmaß findet nicht statt. Eventualpositionen (NEP) sind nicht im Pauschalfestpreis enthalten und werden nur auf Anordnung des Auftraggebers zum angebotenen Einheitspreis vergütet.
KALKULATION: In die Einheitspreise einzurechnen sind die Nebenleistungen nach DIN 18299 und den ATV DIN 18300, 18318 und 18320 jeweils Abschnitt 4, insbesondere Vorhalten von Kleingeräten (Minibagger, Rüttelplatte, Schneidgerät), Absperren offener Gräben, Schutz von Sockel, Abdichtung, Lichtschächten und angrenzenden Flächen sowie Reinigung der eigenen Arbeitsstellen. Laden, Abfahren und Entsorgen der eigenen Rückbaustoffe ist in den jeweiligen Positionen enthalten, soweit dort genannt. Baustrom und Bauwasser stellt der Auftraggeber kostenlos. Alle Preise netto zzgl. gesetzlicher MwSt.
BAUSTELLE/LOGISTIK: Zufahrt für LKW bis 7,5 t über die eigene Einfahrt, Lagerfläche ca. 60 m² auf dem Grundstück gemeinsam mit den übrigen Gewerken, Containerstellplatz in der Einfahrt ohne Nutzung öffentlichen Grundes. Arbeitszeiten werktags 7 bis 18 Uhr, keine Sonderauflagen; das Haus ist unbewohnt. Erd- und Pflasterarbeiten nur bei geeigneter Witterung, nicht bei Frost oder durchnässtem Boden.
ABLAUF/TERMINE: Die Leistungen werden in drei Einsätzen erbracht: Freilegen des Sockels und Aushub des Leitungsgrabens vor den Sockel- bzw. Leitungsarbeiten; Wiederverfüllen, Kiesstreifen und Rasenkante nach Freigabe der Sockelabdichtung und dem Gerüstabbau; Terrasse und Zuweg nach Abschluss der Fassaden- und Türarbeiten. Offene Gräben sind bis zum Verfüllen gegen Absturz zu sichern.

### 01 Baustelleneinrichtung

#### 01.01 Baustelleneinrichtung

**01.01.001 Baustelleneinrichtung (einrichten, vorhalten, räumen)**
Einrichten, Vorhalten und Räumen der Baustelleneinrichtung für alle drei Arbeitseinsätze einschließlich An- und Abtransport von Minibagger, Rüttelplatte, Schneidgerät und Werkzeug. Enthalten sind Absperrung und Sicherung offener Gräben, Schutz angrenzender Vegetations- und Belagsflächen sowie ein Lagerplatz für Schüttgüter und Platten auf der zugewiesenen Fläche. Baustrom und Bauwasser stellt der Auftraggeber kostenlos. Die Position deckt alle Einsätze ab.
Hinweis: Eine BE-Position je Gewerk; drei Einsätze eingerechnet.
Menge: 1,000 psch

### 02 Sockelbereich und Kiesstreifen

#### 02.01 Sockelbereich und Kiesstreifen

**02.01.001 Sockelgraben ausheben zum Freilegen des Sockels, 0,40 × 0,40 m**
Freilegen des Sockelbereichs rund um das Gebäude für die Sockeldämmung durch das Gewerk Fassadenbau: Graben 0,40 m breit und 0,40 m tief ab Geländeoberkante, entlang des Gebäudeumfangs von 39,0 m, einschließlich Grasnarbe bzw. Oberboden. Aushub in Handschachtung bzw. mit Kleingerät, da Hausanschlüsse, Lichtschächte und Gerüstfußpunkte zu schonen sind; die Grabensohle ist eben herzustellen. Geeigneter Aushub wird zur Wiederverfüllung seitlich gelagert, der Rest zur Abfuhr nach Pos. 02.01.003 bereitgestellt. Die Kelleraußenwand ist bis zur Grabensohle zugänglich zu übergeben.
Hinweis: 39,0 m × 0,40 m × 0,40 m = 6,24 m³ laut Projektvorgabe.
Menge: 6,240 m³

**02.01.002 Sockelgraben mit seitlich gelagertem Aushub wiederverfüllen**
Wiederverfüllen des Sockelgrabens nach Freigabe von Sockeldämmung, Sockelabdichtung und Schutzlage durch das Gewerk Fassadenbau mit dem seitlich gelagerten, geeigneten Aushub bis ca. 0,20 m unter Gelände. Einbau lagenweise und mit leichtem Gerät verdichtet, ohne die Abdichtung oder die Schutzlage zu beschädigen, Oberfläche mit Gefälle vom Gebäude weg. Das Gerüst muss vorher abgebaut sein oder die Arbeiten sind mit dem Gewerk Gerüstbau abzustimmen.
Hinweis: Querschnitt 0,16 m² − Dämmung 0,30 × 0,13 m − Kies 0,27 × 0,20 m ≈ 0,067 m²/m × 39 m = 2,6 m³.
Menge: 2,600 m³

**02.01.003 Überschüssigen Boden laden, abfahren und entsorgen**
Laden, Abfahren und Entsorgen des nicht wieder eingebauten Aushubs aus dem Sockelgraben einschließlich Grasnarbe, Entsorgung als unbelasteter Boden mit Nachweis. Ist für die Annahme eine Deklarationsanalyse erforderlich, ist diese einzurechnen. Abfuhr gesammelt nach Abschluss der Verfüllung.
Hinweis: Aushub 6,24 m³ − Wiedereinbau 2,6 m³ = 3,64 m³ (fest).
Menge: 3,640 m³

**02.01.004 Lieferung und Einbau Kiesstreifen 16/32 auf Trennvlies**
Kiesstreifen aus gewaschenem Rundkies 16/32 auf Trennvlies (Geotextil mind. Robustheitsklasse 3), Schichtdicke 20 cm, Breite von der fertigen Sockeloberfläche bis zur Rasenkante (ca. 0,27 m), umlaufend am Gebäude. Kiesoberfläche ca. 2 cm unter Oberkante Rasenkante, Vlies an Sockel und Rasenkante hochgezogen. Anarbeiten an Lichtschächte, die 4 Standrohre der Fallrohre und an die Anschlüsse von Terrasse und Zuweg. Einbau nach der Wiederverfüllung.
Hinweis: Umfang 39,0 m laut Projektvorgabe; Kies ca. 39 × 0,27 × 0,20 = 2,1 m³.
Menge: 39,000 m

**02.01.005 Lieferung und Setzen Rasenbordstein Beton 100/20/5 cm als Rasenkante**
Rasenbordsteine aus Beton nach DIN EN 1340, 100 × 20 × 5 cm, grau, als seitliche Begrenzung des Kiesstreifens, in Beton C20/25 mit beidseitiger bzw. rückseitiger Rückenstütze gesetzt. Oberkante höhengleich mit dem angrenzenden Rasen (mähkantengerecht), Fugen ca. 3–5 mm, an den Gebäudeecken auf Gehrung bzw. mit Passstücken geschnitten. Unterbrechungen an Terrasse und Zuweg.
Hinweis: Wie Kiesstreifen 39 m; Mehrlänge an den Außenecken (ca. 3 m) gleicht die Unterbrechungen an Terrasse/Zuweg aus.
Menge: 39,000 m

### 03 Leitungsgraben Wärmepumpe

#### 03.01 Leitungsgraben Wärmepumpe

**03.01.001 Leitungsgraben Wärmepumpe ausheben**
Aushub eines Leitungsgrabens von der Außeneinheit der Wärmepumpe bis zur Kernbohrung in der Kelleraußenwand, Länge ca. 3 m, Breite ca. 0,50 m, Tiefe bis Unterkante Kernbohrung, angenommen ca. 0,90 m (frostfreie Leitungslage). Aushub in Handschachtung bzw. mit Kleingerät, seitliche Lagerung zur Wiederverfüllung, Sohle eben und steinfrei. Der Graben bleibt bis zur Leitungsverlegung durch die Gewerke Heizungsinstallation und Elektroinstallation offen und gesichert.
Hinweis: Länge ca. 3 m laut Projektvorgabe; 3 × 0,50 × 0,90 = 1,35 m³.
Menge: 3,000 m

**03.01.002 Leitungsgraben Wärmepumpe mit Leitungszone verfüllen**
Herstellen der Leitungszone nach der Leitungsverlegung mit Sand 0/4 als Bettung 10 cm und Überdeckung 20 cm über Rohrscheitel, von Hand verdichtet, Einlegen eines Trassenwarnbands ca. 30 cm über den Leitungen. Verfüllen des restlichen Grabens mit dem seitlich gelagerten Aushub, lagenweise verdichtet, und Wiederandecken der Oberfläche mit dem Oberboden einschließlich Rasenansaat. Überschüssiger Aushub (ca. 0,5 m³) ist auf dem Grundstück einzuplanieren.
Hinweis: Sand ca. 3 × 0,50 × 0,30 = 0,45 m³; verdrängter Aushub wird vor Ort einplaniert.
Menge: 3,000 m

### 04 Terrasse

#### 04.01 Terrasse

**04.01.001 Alte Waschbetonplatten aufnehmen und entsorgen**
Aufnehmen der vorhandenen Waschbetonplatten der Terrasse (24 m²) einschließlich Bettung bis auf die tragfähige Betonplatte, Abstoßen von Mörtelresten und besenreines Säubern der Betonplatte für die Stelzlagerverlegung. Laden, Abfahren und Entsorgen der Platten und der Bettung als Bauschutt mit Nachweis. Die Betonplatte darf nicht beschädigt werden; vorhandene Risse oder Abplatzungen sind dem Auftraggeber anzuzeigen.
Hinweis: 24 m² laut Projektvorgabe.
Menge: 24,000 m²

**04.01.002 Lieferung und Verlegen Feinsteinzeug-Terrassenplatten 2 cm auf Stelzlagern**
Feinsteinzeug-Terrassenplatten 60 × 60 × 2 cm, frostbeständig, Rutschhemmung R11, Farbe nach Wahl des Auftraggebers aus dem Standardsortiment, auf höhenverstellbaren Kunststoff-Stelzlagern mit Fugenkreuz (Fugenbreite 3 mm) und Schutzpad auf der vorhandenen Betonplatte verlegt. Der Belag folgt dem vorhandenen Gefälle vom Haus weg; die Stelzlager leiten die Punktlasten direkt in die tragfähige Betonplatte ab, Lastverteilplatten sind daher nicht erforderlich. Oberkante Belag abgestimmt auf die schwellenarme Bodenschwelle der Hebe-Schiebe-Tür und die Entwässerungsrinne nach Pos. 04.01.004. Zuschnitt der Randplatten, Anpassen an Sockel und Rinne sowie Verlegeplan sind enthalten.
Hinweis: 24 m² laut Projektvorgabe; Plattenformat 60 × 60 cm angenommen.
Menge: 24,000 m²

**04.01.003 Lieferung und Montage Randabschlussprofil Aluminium an freien Terrassenkanten**
Höhenverstellbares Randabschlussprofil aus Aluminium, pulverbeschichtet anthrazit, an den freien Kanten des Stelzlagerbelags als seitliche Halterung der Randplatten und Sichtblende vor den Stelzlagern. Befestigung auf der Betonplatte bzw. an den Stelzlagern nach Herstellervorgabe, Wasserablauf unter dem Profil ist sicherzustellen. Ecken und Stöße mit Systemverbindern.
Hinweis: Terrasse 24 m² als 6,0 × 4,0 m angenommen, drei freie Kanten 4,0 + 6,0 + 4,0 = 14,0 m.
Menge: 14,000 m

**04.01.004 Lieferung und Einbau Entwässerungsrinne vor der Hebe-Schiebe-Tür**
Kastenrinne aus Edelstahl für Plattenbeläge auf Stelzlagern, höhenverstellbar, lichte Breite ca. 100 mm, mit Längsstab- bzw. Maschenrost Klasse A 15 nach DIN EN 1433, über die volle Breite der Hebe-Schiebe-Tür von 3,0 m mit Stirnwänden. Die Rinne entwässert durch den gelochten Boden auf die Betonplatte, die das Wasser mit ihrem Gefälle vom Haus wegführt. Einbau vor der schwellenarmen Bodenschwelle mit dem Fugenabstand nach Herstellervorgabe und höhengleich zum Belag. Die Rinne ist fachlich erforderlich, weil die schwellenarme Tür keine ausreichende Anschlusshöhe gegen Spritz- und Stauwasser hat.
Hinweis: Breite HST 3,01 m ≈ 3,0 m.
Menge: 3,000 m

### 05 Zuweg Haustür

#### 05.01 Zuweg Haustür

**05.01.001 Altpflaster Zuweg aufnehmen und entsorgen**
Aufnehmen des vorhandenen Pflasters des Zuwegs zur Haustür (18 m²) einschließlich Pflasterbett bis auf die vorhandene Tragschicht. Laden, Abfahren und Entsorgen von Pflaster und Bettungsmaterial mit Nachweis. Die Tragschicht ist dabei möglichst nicht zu stören; ihr Zustand ist dem Auftraggeber nach dem Aufnehmen anzuzeigen.
Hinweis: 18 m² laut Projektvorgabe.
Menge: 18,000 m²

**05.01.002 Alte Randeinfassung Zuweg aufnehmen und entsorgen**
Aufnehmen der vorhandenen Randeinfassung beidseitig des Zuwegs einschließlich Betonfundament und Rückenstütze. Laden, Abfahren und Entsorgen als Bauschutt mit Nachweis. Angrenzende Vegetationsflächen sind zu schonen; Ausbruchlöcher werden mit dem Setzen der neuen Einfassung wieder geschlossen.
Hinweis: Zuweg 18 m² als 1,50 m × 12,0 m angenommen, zwei Längsseiten 2 × 12,0 m = 24 m.
Menge: 24,000 m

**05.01.003 Planum und vorhandene Tragschicht Zuweg nacharbeiten und verdichten**
Profilgerechtes Nacharbeiten der vorhandenen Tragschicht des Zuwegs mit Gefälle von mind. 2 % vom Gebäude weg, Ergänzen von Fehlmengen mit Schotter 0/32 bis im Mittel 3 cm und Verdichten nach ZTV-Wegebau für begehbare Flächen. Höhenlage abgestimmt auf die Schwelle der Haustür und den anschließenden Bestand. Ist die Tragschicht nicht tragfähig, gilt die Zulage nach Pos. 06.01.001.
Hinweis: Fläche wie Zuweg 18 m².
Menge: 18,000 m²

**05.01.004 Lieferung und Verlegen Betonsteinpflaster 6 cm, Zuweg**
Betonsteinpflaster nach DIN EN 1338, Dicke 6 cm, Rechteckformat, Farbe nach Wahl des Auftraggebers aus dem Standardsortiment, im Verband in Splittbett 2/5 mm, Dicke ca. 4 cm, auf der vorbereiteten Tragschicht verlegt. Fugen 3–5 mm mit Fugenmaterial 0/2 gefüllt, Fläche abgerüttelt und nachverfugt, Gefälle mind. 2 % vom Gebäude weg. Zuschnitte an Einfassungen, Sockel und Haustür mit Nassschnitt; Anschluss an die Haustür unterhalb der Schwelle nach Abstimmung mit dem Gewerk Fenster und Türen.
Hinweis: 18 m² laut Projektvorgabe.
Menge: 18,000 m²

**05.01.005 Lieferung und Setzen Tiefbordstein Beton 100/25/5 cm, Zuweg**
Tiefbordsteine aus Beton nach DIN EN 1340, 100 × 25 × 5 cm, grau, als seitliche Einfassung des Zuwegs beidseitig, in Beton C20/25 mit Rückenstütze gesetzt. Oberkante höhengleich mit dem Pflaster, Fugen 3–5 mm, Passstücke geschnitten. Setzen vor dem Pflastern.
Hinweis: Wie aufgenommene Einfassung 24 m (Zuweg 1,50 × 12,0 m angenommen).
Menge: 24,000 m

### 06 Sonstiges / Eventualpositionen

#### 06.01 Sonstiges / Eventualpositionen

**06.01.001 NEP: Zulage zu Pos. 05.01.003 für Erneuerung nicht tragfähiger Tragschicht**
Bedarfsposition, nur wenn sich die vorhandene Tragschicht des Zuwegs nach dem Aufnehmen des Altpflasters als nicht tragfähig erweist und der Auftraggeber die Ausführung anordnet. Mehrpreis für Ausbau der vorhandenen Tragschicht bis 15 cm Dicke, Laden, Abfahren und Entsorgen sowie Einbau einer neuen Schottertragschicht 0/32, 15 cm, lagenweise verdichtet nach ZTV-Wegebau. Die Grundleistung nach Pos. 05.01.003 wird nicht nochmals vergütet.
Hinweis: Abgrenzbare Menge = Zuwegfläche 18 m².
Bedarfsposition (NEP): Abrechnung nur bei tatsächlicher Beauftragung/Ausführung.
Menge: 18,000 m²

**06.01.002 NEP: Stundenlohnarbeiten Facharbeiter Garten- und Landschaftsbau**
Bedarfsposition, nur auf ausdrückliche Anordnung des Auftraggebers: Stundenlohnarbeiten eines Facharbeiters für unvorhersehbare, im LV nicht beschriebene Leistungen. Abrechnung nur gegen vom Auftraggeber gegengezeichnete Stundenberichte. Der Stundensatz enthält Werkzeug, Kleingerät und Fahrtkosten; Material wird nach Nachweis gesondert vergütet. Die Menge ist nicht abgrenzbar, angegeben ist der Einheitspreis je Stunde.
Hinweis: Einheitspreis-Position, Menge 1.
Bedarfsposition (NEP): Abrechnung nur bei tatsächlicher Beauftragung/Ausführung.
Menge: 1,000 h
